# Angebotsaufforderung (GAEB 90, DA83)
Währung: EUR
Auftraggeber: N.A.

## Leistungsverzeichnis
Datum: 29.04.26

### Gewerk 01 Lieferung des Jahresbedarfs an Dünge- un

*Hinweis*
Lieferung des Jahresbedarfs an Dünge- und
Bodenverbesserungsmitteln für Grün- und
Sportrasenflächen im Stadtgebiet von Ludwigshafen/Rh.
im Jahr 2026:

a)  Die angebotenen Dünge- und
Bodenverbesserungsmittel müssen gemäß § 3 der
  DüMV vom 05.12.2012 zugelassen und entsprechend
deklariert sein. b)  Wir bitten ausdrücklich um Angabe
des angebotenen Produktnamens incl.
  Prozentuale Angaben der inhaltlichen Wirkstoffe
sowie um Beifügung der
  Sicherheitsdatenblätter.
c)  Die Lieferung erfolgt franko und abgeladen in 3
Kommissionen an 3 verschiedenen Abladestellen im Stadtgebiet
Ludwigshafen/Rhein gemäß beiliegenden
  Kommissionslisten.
d)  Skontoabzug erfolgt innerhalb von 21 Tagen gemäß
verwaltungsrechtlicher
  Vorgaben
e)  Die Einheitspreise beinhalten sämtliche sonstigen
Leistungen wie Mautgebühren,
  Zölle etc.- 1.1.10 Rasen-Volldünger 1.800,000
kg
1.1.20 Langzeit-Rasenvolldünger 5.400 kg
1.1.30 Phosphatfreier Spezial-Langzeitdünger 6.000 kg
1.1.40 Universal Langzeit-Volldünger 3.100 kg
1.1.50 Saatgutmischung für Sportrasen -
Regenerationssaat- als
  Regel-Saatgut-Mischung RSM 3.2
800 kg
  Zu liefern an: Betriebshof Mitte, Herr
Wohlfart
  Bliesstraße 18
  67059 Ludwigshafen

#### Titel 01.01 Lieferung des Jahresbedarfs an Dünge- un

**01.01.0010 Rasen-Volldünger**
hlfRasen-Volldünger (NPK) 20+5+10(+3) mit
Langzeitwirkung und Spurennährstoffen, 40 % aller
Nährstoffe umhüllt, teilumhüllter NPK- Dünger (40%).
Verwendung von hochwertiger Polymerhülle (Basacote) mit
Spurennährstoffen.
Verpackung: 25-kg-Sack

Liefernachweis:

Basatop Sport

oder gleichwertig. Gleichwertigkeit ist mit
Angebotsabgabe nachzuweisen, sonst erfolgt keine
Anerkennung, von anderen Fabrikaten sind auf Verlangen
kurzfristig Muster vorzulegen.

Angebotenes Fabrikat: ________________________________
Menge: 1800,000 kg

**01.01.0020 Langzeit-Rasenvolldünger**
NPK-Dünger 25-5-8 mit Kupfer, Eisen, mit umhülltem
Stickstoff (56 %).
Rasenvolldünger, granuliert, mit Spurennährstoffen und
kontrollierter Nährstoffabgabe über 2-3 Monate.
Nebenbestandteile:
5,3 % S Gesamt-Schwefel davon 5 % S wasserlöslicher
Schwefel
1,2 % MgO Gesamt-Magnesiumoxid davon 1 % MgO
wasserlösliches Magnesiumoxid

Verpackung: 25-kg-Sack

Liefernachweis:

Basatop Fair 25-5-8(+1,2+5,3)

oder gleichwertig. Gleichwertigkeit ist mit
Angebotsabgabe nachzuweisen, sonst erfolgt keine
Anerkennung, von anderen Fabrikaten sind auf Verlangen
kurzfristig Muster vorzulegen.

Angebotenes Fabrikat: _______________________________
Menge: 5400,000 kg

**01.01.0030 Phosphatfreier Spezial-Langzeitdünger**
Phosphatfreier Spezial-Langzeitdünger 14+0+19(+3+11)
mit Spurennährstoffen. Mit Langzeit-Stickstoffformen
(Alle Nährstoffe in einem Korn, mit Spuren-
Nährstoffen):
Crotonylidendiharnstoff: 2,0 % N und
Isobutylidendiharnstoff: 3,0 % N. Chloridarm.
Deklariert in deutscher Sprache und verkehrsfähig nach
EG-DüngemittelVO.
Darf kein Carbamid N enthalten.
Verpackung: 25-kg-Sack

Liefernachweis:

Floranid Twin NK

oder gleichwertig. Gleichwertigkeit ist mit
Angebotsabgabe nachzuweisen, sonst erfolgt keine
Anerkennung, von anderen Fabrikaten sind auf Verlangen
kurzfristig Muster vorzulegen.

Angebotenes Fabrikat: ________________________________
Menge: 6000,000 kg

**01.01.0040 Universal Langzeit-Volldünger**
Universal Langzeit-Volldünger 16+7+15(+2+8) mit
Spurennähr-stoffen. Mit Langzeit-Stickstoffformen (Alle
Nährstoffe in einem Korn):
Crotonylidendiharnstoff: 2,4% N und
Isobutylidendiharnstoff: 3,6 % N.
Chloridarm.
Deklariert in deutscher Sprache und verkehrsfähig nach
EG-DüngemittelVO.
Darf kein Carbamid N enthalten.
Verpackung: 25-kg-Sack

Liefernachweis:

Floranid Twin Permanent

oder gleichwertig. Gleichwertigkeit ist mit
Angebotsabgabe nachzuweisen, sonst erfolgt keine
Anerkennung, von anderen Fabrikaten sind auf Verlangen
kurzfristig Muster vorzulegen.

Angebotenes Fabrikat: _______________________________
Menge: 3100,000 kg

**01.01.0050 Saatgutmischung für Sportrasen - Regenerationssaat- als Regel-Saatgut- Mischung RSM 3.2**
Saatgutmischung für Sportrasen - Regenerationssaat- als
Regel-Saatgut-Mischung RSM 3.2
Verpackung: 10-kg-Papiersack

Liefernachweis:

COMPO Seed Regeneration RSM 3.2

oder gleichwertig. Gleichwertigkeit ist mit
Angebotsabgabe nachzuweisen, sonst erfolgt keine
Anerkennung, von anderen Fabrikaten sind auf Verlangen
kurzfristig Muster vorzulegen.

Angebotenes Fabrikat: ________________________________
Menge: 800,000 kg

USt %: 19,00
